# Final carrera - 67, 5x56x40 mm - cabeza de brazo articulado con rueda

- Propiedad del archivo: CONSTRUNARIO
- Formato: FIEBDC-3/2012
- Programa: Construnario VersiĆ³n 3.51
- Fecha de los precios: 09/09/2014
- Divisa: EUR

**YBLX-P1_100_1G** u Final carrera - 67, 5x56x40 mm - cabeza de brazo articulado con rueda
Final carrera - 67,5x56x40 mm - cabeza de brazo articulado con rueda
