# Transformador de tensión 40VA 230-110/110-48

- Propiedad del archivo: CONSTRUNARIO
- Formato: FIEBDC-3/2012
- Programa: Construnario Versión 3.51
- Fecha de los precios: 09/09/2014
- Divisa: EUR

| Código | Ud | Descripción |
|---|---|---|
| JBK5-40-230-110_110-48 | u | Transformador de tensión 40VA 230-110/110-48 |
