# Transformador de tensión 2500VA 400/127V

- Propiedad del archivo: CONSTRUNARIO
- Formato: FIEBDC-3/2012
- Programa: Construnario Versión 3.51
- Fecha de los precios: 09/09/2014
- Divisa: EUR

| Código | Ud | Descripción |
|---|---|---|
| JBK5-2500-400_127 | u | Transformador de tensión 2500VA 400/127V |
