# Reloj-programador 230Vca - 16 programas ON/OFF - 1 circuito 1NA/NC

- Propiedad del archivo: CONSTRUNARIO
- Formato: FIEBDC-3/2012
- Programa: Construnario Versión 3.51
- Fecha de los precios: 09/09/2014
- Divisa: EUR

**NKG2** u Reloj-programador 230Vca - 16 programas ON/OFF - 1 circuito 1NA/NC
· Funcionamiento de cuarzo (con reserva de marcha: 60 días). 1 canal · 230Vca - 50/60Hz · Programación diaria/semanal · Contactos: 1NA/NC · Embalaje independiente · Norma: UNE-EN60947-5-1
