# Reloj-programador astronomico 230Vca - 8 prog.ON/OFF - 1 circuito 2NA/NC

- Propiedad del archivo: CONSTRUNARIO
- Formato: FIEBDC-3/2012
- Programa: Construnario Versión 3.51
- Fecha de los precios: 09/09/2014
- Divisa: EUR

**CH DTR-20** u Reloj-programador astronomico 230Vca - 8 prog.ON/OFF - 1 circuito 2NA/NC
· Maniobra mínima: NKG3 (1 min.) DTR-20 (1 seg.) · 2 módulos DIN de ancho · 230Vca - 50/60Hz · NKG3: 1 canal - Programación semanal - Ajuste manual de la latitud y de las horas de orto/ocaso · CH DTR-20: 2 canales - Programación diaria/semanal/períodos vacacionales - Cambio automático de horario invierno/verano - Cómoda programación astronómica mediante selección directa de localidades o configuración específica con coordenadas geográficas · Embalaje independiente · Norma: UNE-EN60947-5-1
