# Reloj programador NOARK - Cuarzo - 1 módulo

- Propiedad del archivo: CONSTRUNARIO
- Formato: FIEBDC-3/2012
- Programa: Construnario Versión 3.51
- Fecha de los precios: 09/09/2014
- Divisa: EUR

**Ex9TAMQ** u Reloj programador NOARK - Cuarzo - 1 módulo
· Funcionamiento síncrono o de cuarzo · Reserva de marcha: 50h (versión Mini), 150h (versión Estándar) · Programación diaria · Maniobra mínima: 30 min. · 1 canal · Contactos: 1NA (versión Mini), 1NA/NC (versión Estándar) · Embalaje independiente
