# Reloj programador NOARK - cuarzo 1NA/NC

- Propiedad del archivo: CONSTRUNARIO
- Formato: FIEBDC-3/2012
- Programa: Construnario Versión 3.51
- Fecha de los precios: 09/09/2014
- Divisa: EUR

**Ex9TDM** u Reloj programador NOARK - cuarzo 1NA/NC
· Programación por minutos, 1 canal, maniobra mínima 1 minuto · Programación diaria/semanal y en períodos vacacionales · 1 módulo Din de ancho. Contactos: 1NA/NC · Embalaje independiente
