# Amperímetro directo analógico 72x72 mm ...10/A

- Propiedad del archivo: CONSTRUNARIO
- Formato: FIEBDC-3/2012
- Programa: Construnario Versión 3.51
- Fecha de los precios: 09/09/2014
- Divisa: EUR

| Código | Ud | Descripción |
|---|---|---|
| NP72_ADIR_10 | u | Amperímetro directo analógico 72x72 mm ...10/A |
