# Amperímetro indirecto analógico 72x72 mm ...200/A

- Propiedad del archivo: CONSTRUNARIO
- Formato: FIEBDC-3/2012
- Programa: Construnario Versión 3.51
- Fecha de los precios: 09/09/2014
- Divisa: EUR

| Código | Ud | Descripción |
|---|---|---|
| NP72_AIND_200 | u | Amperímetro indirecto analógico 72x72 mm ...200/A |
