# Multímetro digital multifunción Panel 96x96mm - 400Vca

- Propiedad del archivo: CONSTRUNARIO
- Formato: FIEBDC-3/2012
- Programa: Construnario Versión 3.51
- Fecha de los precios: 09/09/2014
- Divisa: EUR

| Código | Ud | Descripción |
|---|---|---|
| RDC-31_400 | u | Multímetro digital multifunción Panel 96x96mm - 400Vca |
