# Analizador de redes digital 96x96 mm - 100-125/220/240Vca

- Propiedad del archivo: CONSTRUNARIO
- Formato: FIEBDC-3/2012
- Programa: Construnario VersiĆ³n 3.51
- Fecha de los precios: 09/09/2014
- Divisa: EUR

| Código | Ud | Descripción |
|---|---|---|
| RDC-38_230 | u | Analizador de redes digital 96x96 mm - 100-125/220/240Vca |
