# Analizador de redes - Carril DIN 6 mód. Puerto Ethernet - Servidor Web integrado - 110/230 Vca

- Propiedad del archivo: CONSTRUNARIO
- Formato: FIEBDC-3/2012
- Programa: Construnario Versión 3.51
- Fecha de los precios: 09/09/2014
- Divisa: EUR

| Código | Ud | Descripción |
|---|---|---|
| RDC-36-Eth | u | Analizador de redes - Carril DIN 6 mód. Puerto Ethernet - Servidor Web integrado - 110/230 Vca |
