# Contador monof.electromecánico multitarifa 220/240Vca 10(40)A

- Propiedad del archivo: CONSTRUNARIO
- Formato: FIEBDC-3/2012
- Programa: Construnario Versión 3.51
- Fecha de los precios: 17/02/2015
- Divisa: EUR

| Código | Ud | Descripción |
|---|---|---|
| DDS666-10_40 | u | Contador monof.electromecánico multitarifa 220/240Vca 10(40)A |
