# Transformador de corriente clase precisión 0, 5 20/5A

- Propiedad del archivo: CONSTRUNARIO
- Formato: FIEBDC-3/2012
- Programa: Construnario Versión 3.51
- Fecha de los precios: 09/09/2014
- Divisa: EUR

**BH-0.66_20_0.5** u Transformador de corriente clase precisión 0, 5 20/5A
Transformador de corriente clase precisión 0,5 20/5A
