# Transformador corriente clase precisión 0, 5 d: 30 mm 75/5A

- Propiedad del archivo: CONSTRUNARIO
- Formato: FIEBDC-3/2012
- Programa: Construnario Versión 3.51
- Fecha de los precios: 09/09/2014
- Divisa: EUR

**BH-0.66-30IB_75_0.5** u Transformador corriente clase precisión 0, 5 d: 30 mm 75/5A
Transformador corriente clase precisión 0,5 d: 30 mm 75/5A.
