# NJB1-YW Relé de nivel de pozo o depósito

- Propiedad del archivo: CONSTRUNARIO
- Formato: FIEBDC-3/2012
- Programa: Construnario Versión 3.51
- Fecha de los precios: 09/09/2014
- Divisa: EUR

**NJB1-YW** u NJB1-YW Relé de nivel de pozo o depósito
· Aplicable al control automático del nivel de agua en sistemas de hasta 400Vca 50/60Hz · Tanto para control de nivel de agua como drenaje · No aplicable para control de líquidos de baja conductividad · Tensiones de trabajo: 36V, 110V, 220V, 380V, 400V 50/60Hz. Otras tensiones bajo demanda · Longitud de cable máxima 100 metros. Tres hilos (cable de 600V totalmente aislado) · Capacidad de contacto: 3A 230Vca cos.phi = 1 · Puede utilizarse en equipamientos industriales y terciarios como depósitos, pozos, torres de agua, cisternas, piscinas subterráneas, etc. · Umbral de respuesta 0.1s - 10s ajustable · Temperatura -5?C +40?C · Para placa de montaje o guía DIN. Embalaje independiente · Norma UNE-EN60947-5
