# Protector de fases trifásico - Fijo 3F/3Hilos - 200…500Vca

- Propiedad del archivo: CONSTRUNARIO
- Formato: FIEBDC-3/2012
- Programa: Construnario Versión 3.51
- Fecha de los precios: 10/09/2014
- Divisa: EUR

| Código | Ud | Descripción |
|---|---|---|
| NJB1-X1 | u | Protector de fases trifásico - Fijo 3F/3Hilos - 200…500Vca |
