# Relé enchufable 3A 4NA/NC 6Vcc

- Propiedad del archivo: CONSTRUNARIO
- Formato: FIEBDC-3/2012
- Programa: Construnario Versión 3.51
- Fecha de los precios: 10/09/2014
- Divisa: EUR

| Código | Ud | Descripción |
|---|---|---|
| JZX-22F_D_6CC-4ZS_6 | u | Relé enchufable 3A 4NA/NC 6Vcc |
