# Relé enchufable - circuito impreso - 5A 3NA/NC 110Vcc

- Propiedad del archivo: CONSTRUNARIO
- Formato: FIEBDC-3/2012
- Programa: Construnario Versión 3.51
- Fecha de los precios: 10/09/2014
- Divisa: EUR

| Código | Ud | Descripción |
|---|---|---|
| JZX-22F_D110CC3ZS_1 | u | Relé enchufable - circuito impreso - 5A 3NA/NC 110Vcc |
