# Caja de empotrar en plástico IP30 20 módulos

- Propiedad del archivo: CONSTRUNARIO
- Formato: FIEBDC-3/2012
- Programa: Construnario Versión 3.51
- Fecha de los precios: 10/09/2014
- Divisa: EUR

**NX8-20** u Caja de empotrar en plástico IP30 20 módulos
· Serie de cajas de empotrar fabricadas en plástico, IP30, de 5 a 24 módulos, con dimensiones desde 184x200x180 hasta 310x350x330 (ancho, alto y fondo, en mm). Embalaje independiente
