# Caja dist sup IP40 serie PNS, pta ciega, 12M

- Propiedad del archivo: CONSTRUNARIO
- Formato: FIEBDC-3/2012
- Programa: Construnario VersiĆ³n 3.51
- Fecha de los precios: 10/09/2014
- Divisa: EUR

**PNS 12W** u Caja dist sup IP40 serie PNS, pta ciega, 12M
Caja dist sup IP40 serie PNS, pta ciega,12M
