# Caja dist emp serie PNF, pta transp, IP40, 8M

- Propiedad del archivo: CONSTRUNARIO
- Formato: FIEBDC-3/2012
- Programa: Construnario VersiĆ³n 3.51
- Fecha de los precios: 10/09/2014
- Divisa: EUR

| Código | Ud | Descripción |
|---|---|---|
| PNF 8T | u | Caja dist emp serie PNF, pta transp, IP40, 8M |
