# Caja dist sup serie PXS, sin puerta, IP30, 1 fila, 12M

- Propiedad del archivo: CONSTRUNARIO
- Formato: FIEBDC-3/2012
- Programa: Construnario VersiĆ³n 3.51
- Fecha de los precios: 10/09/2014
- Divisa: EUR

| Código | Ud | Descripción |
|---|---|---|
| PXS 12 | u | Caja dist sup serie PXS, sin puerta, IP30, 1 fila, 12M |
