# Cerradura metálica con llave para cajas serie PNS/PNF

- Propiedad del archivo: CONSTRUNARIO
- Formato: FIEBDC-3/2012
- Programa: Construnario Versión 3.51
- Fecha de los precios: 10/09/2014
- Divisa: EUR

| Código | Ud | Descripción |
|---|---|---|
| LK PN M | u | Cerradura metálica con llave para cajas serie PNS/PNF |
