# Armario superficie puerta opaca 450x580x160mm 2 filas 48mod

- Propiedad del archivo: CONSTRUNARIO
- Formato: FIEBDC-3/2012
- Programa: Construnario VersiĆ³n 3.51
- Fecha de los precios: 10/09/2014
- Divisa: EUR

| Código | Ud | Descripción |
|---|---|---|
| DINS_2-PN | u | Armario superficie puerta opaca 450x580x160mm 2 filas 48mod. |
