# Armario superficie puerta transp. 1050x580x160mm 6 filas 120mod con hueco 300mm

- Propiedad del archivo: CONSTRUNARIO
- Formato: FIEBDC-3/2012
- Programa: Construnario VersiĆ³n 3.51
- Fecha de los precios: 10/09/2014
- Divisa: EUR

| Código | Ud | Descripción |
|---|---|---|
| DINS_6-PTH | u | Armario superficie puerta transp. 1050x580x160mm 6 filas 120mod con hueco 300mm |
