# Conjunto placa de montaje universal + Tapa Frontal Ciega de 300 mm para DINS

- Propiedad del archivo: CONSTRUNARIO
- Formato: FIEBDC-3/2012
- Programa: Construnario VersiĆ³n 3.51
- Fecha de los precios: 10/09/2014
- Divisa: EUR

| Código | Ud | Descripción |
|---|---|---|
| KIT-DINS01 | u | Conjunto placa de montaje universal + Tapa Frontal Ciega de 300 mm para DINS |
