# KIT ICM NM8 63-125A para DINS montaje vertical 300mm

- Propiedad del archivo: CONSTRUNARIO
- Formato: FIEBDC-3/2012
- Programa: Construnario VersiĆ³n 3.51
- Fecha de los precios: 10/09/2014
- Divisa: EUR

| Código | Ud | Descripción |
|---|---|---|
| KIT-NM8125A | u | KIT ICM NM8 63-125A para DINS montaje vertical 300mm |
