# Armario superf.puerta transp. 1650x950x250mmcon pasillo lateral

- Propiedad del archivo: CONSTRUNARIO
- Formato: FIEBDC-3/2012
- Programa: Construnario VersiĆ³n 3.51
- Fecha de los precios: 10/09/2014
- Divisa: EUR

| Código | Ud | Descripción |
|---|---|---|
| ALBA_161PT | u | Armario superf.puerta transp. 1650x950x250mmcon pasillo lateral |
