# Placa frontal para int.caja moldeada 125/250A 350x300mm vertical

- Propiedad del archivo: CONSTRUNARIO
- Formato: FIEBDC-3/2012
- Programa: Construnario VersiĆ³n 3.51
- Fecha de los precios: 10/09/2014
- Divisa: EUR

| Código | Ud | Descripción |
|---|---|---|
| ALBA_TPSV3-6 | u | Placa frontal para int.caja moldeada 125/250A 350x300mm vertical |
