# Placa frontal para int.caja moldeada vertical 400A 950x450mm

- Propiedad del archivo: CONSTRUNARIO
- Formato: FIEBDC-3/2012
- Programa: Construnario VersiĆ³n 3.51
- Fecha de los precios: 10/09/2014
- Divisa: EUR

| Código | Ud | Descripción |
|---|---|---|
| ALBA_TPSV9-9 | u | Placa frontal para int.caja moldeada vertical 400A 950x450mm |
