# Armario ADM 2000X400X600, puerta ciega + trasera

- Propiedad del archivo: CONSTRUNARIO
- Formato: FIEBDC-3/2012
- Programa: Construnario VersiĆ³n 3.51
- Fecha de los precios: 10/09/2014
- Divisa: EUR

| Código | Ud | Descripción |
|---|---|---|
| ADM-2046-PN | u | Armario ADM 2000X400X600, puerta ciega + trasera |
