# Lateral trasera ADM 2000X600 (1 UD)

- Propiedad del archivo: CONSTRUNARIO
- Formato: FIEBDC-3/2012
- Programa: Construnario VersiĆ³n 3.51
- Fecha de los precios: 10/09/2014
- Divisa: EUR

| Código | Ud | Descripción |
|---|---|---|
| ADM-LT26 | u | Lateral trasera ADM 2000X600 (1 UD) |
