# Bandeja entrada cable inferior con tapa deslizantes A600 F400

- Propiedad del archivo: CONSTRUNARIO
- Formato: FIEBDC-3/2012
- Programa: Construnario VersiĆ³n 3.51
- Fecha de los precios: 10/09/2014
- Divisa: EUR

| Código | Ud | Descripción |
|---|---|---|
| ADM-TEC64 | u | Bandeja entrada cable inferior con tapa deslizantes A600 F400 |
