# Tapa protectora ciega ALBA 400X50

- Propiedad del archivo: CONSTRUNARIO
- Formato: FIEBDC-3/2012
- Programa: Construnario VersiĆ³n 3.51
- Fecha de los precios: 10/09/2014
- Divisa: EUR

| Código | Ud | Descripción |
|---|---|---|
| ALB-TP4-1 | u | Tapa protectora ciega ALBA 400X50 |
