# Tapa protectora ranurada ALBA 600X150 (24 polos)

- Propiedad del archivo: CONSTRUNARIO
- Formato: FIEBDC-3/2012
- Programa: Construnario VersiĆ³n 3.51
- Fecha de los precios: 10/09/2014
- Divisa: EUR

| Código | Ud | Descripción |
|---|---|---|
| ALB-TR6-3 | u | Tapa protectora ranurada ALBA 600X150 (24 polos) |
