# Refuerzo vertical trasero guía DIN (1070mm)

- Propiedad del archivo: CONSTRUNARIO
- Formato: FIEBDC-3/2012
- Programa: Construnario Versión 3.51
- Fecha de los precios: 10/09/2014
- Divisa: EUR

| Código | Ud | Descripción |
|---|---|---|
| ADM-RT | u | Refuerzo vertical trasero guía DIN (1070mm) |
