# Tapa protectora + PLACA SOP ICM 125-250A ADM 800X300 vertical

- Propiedad del archivo: CONSTRUNARIO
- Formato: FIEBDC-3/2012
- Programa: Construnario VersiĆ³n 3.51
- Fecha de los precios: 10/09/2014
- Divisa: EUR

| Código | Ud | Descripción |
|---|---|---|
| ADM-TPSV8-6 | u | Tapa protectora + PLACA SOP ICM 125-250A ADM 800X300 vertical |
