# Tragaluz Solatube DS-160 25cm Ø Tubo A/B ½m. o menos Kit ilum.artificial Ventila.Motor Twin-Fan

- Propiedad del archivo: CONSTRUNARIO
- Formato: FIEBDC-3/2012
- Programa: Construnario Versión 1.9
- Fecha de los precios: 15/01/2015
- Divisa: EUR
- Código: teclusol-sl (05/09/2015)

**TCL-01113-1** Tragaluz Solatube DS-160 25cm Ø Tubo A/B ½m. o menos Kit ilum.artificial Ventila.Motor Twin-Fan
TRAGALUZ TUBULAR SOLATUBE DE TECLUSOL, MODELO DS 160, DIÁMETRO 25 cm. PREPARADO HASTA 56 cm. DE LONGITUD DE TUBO CON BASE UNIVERSAL, KIT DE ILUMINACIÓN ARTIFICIAL Y SISTEMA DE VENTILACIÓN FORZADA CON MOTOR TWIN-FAN, formado por: -Domo acrílico "Raybender" anti condensación, con base universal metálica de aluminio corrugado de 15 cm. de altura. -Reflector LITD (Light Intercepting transfer device). -Tubos A/B (30 cm. unidad, con opción a ángulo de 0 a 30º, total 56 cm.). -Difusor modelo Vusión. -Kit de iluminación artificial. -Sistema de ventilación forzada motor Twin-Fan, capacidad de 180m3/h., consumo 4W. -Apertura de hueco en forjado (techo y cubierta) de diámetro 30 cm., reposición de aislamiento térmico y falsos techos en la zona afectada. -Recibido y remate de impermeabilización de la base sobre la cubierta. Todo acabado. Incluida parte proporcional de transporte, medios auxiliares y herramientas.

| Código | Ud | Descripción | Rendimiento |
|---|---|---|---|
| MCTCL-01113-1 | u | Tragaluz Solatube DS-160 25cm Ø Tubo A/B ½m. o menos Kit ilum.artificial Ventila.Motor Twin-Fan (material) | 1.000 |
| MOC-00-803 | h | Oficial 1ª albañil (mano de obra) | 1.000 |
| MOC-00-805 | h | Ayudante albañil (mano de obra) | 1.000 |
