# Kit de ventilación para tragaluz DS 160

- Propiedad del archivo: CONSTRUNARIO
- Formato: FIEBDC-3/2012
- Programa: Construnario Versión 1.9
- Fecha de los precios: 15/01/2015
- Divisa: EUR

| Código | Ud | Descripción |
|---|---|---|
| TCL-01114-04 | u | Kit de ventilación para tragaluz DS 160 |
