# Tragaluz Solatube DS-290 35cm Ø Tubos A/B/5D/C 3 ½ m. Kit iluminiación artificial

- Propiedad del archivo: CONSTRUNARIO
- Formato: FIEBDC-3/2012
- Programa: Construnario Versión 1.9
- Fecha de los precios: 15/01/2015
- Divisa: EUR
- Código: teclusol-sl (05/09/2015)

**TCL-01122-7** Tragaluz Solatube DS-290 35cm Ø Tubos A/B/5D/C 3 ½ m. Kit iluminiación artificial
TRAGALUZ TUBULAR SOLATUBE DE TECLUSOL, MODELO DS 290, DIÁMETRO 35 cm. PREPARADO HASTA 350 cm. DE LONGITUD DE TUBO CON BASE UNIVERSAL Y KIT DE ILUMINACIÓN ARTIFICIAL, formado por: -Domo acrílico "Raybender" anti condensación, con base universal metálica de aluminio corrugado de 15 cm. de altura. -Reflector LITD (Light Intercepting transfer device). -Tubos A/B (30 cm. unidad, con opción a ángulo de 0 a 30º, total 56 cm.). -Tubo D (60 cm. x 5 unidades). -Tubo C (40 cm.). -Difusor modelo Vusión. -Apertura de hueco en forjado (techo y cubierta) de diámetro 30 cm., reposición de aislamiento térmico y falsos techos en la zona afectada. -Recibido y remate de impermeabilización de la base sobre la cubierta. Todo acabado. Incluida parte proporcional de transporte, medios auxiliares y herramientas.

| Código | Ud | Descripción | Rendimiento |
|---|---|---|---|
| MCTCL-01122-7 | u | Tragaluz Solatube DS-290 35cm Ø Tubos A/B/5D/C 3 ½ m. Kit iluminiación artificial (material) | 1.000 |
| MOC-00-803 | h | Oficial 1ª albañil (mano de obra) | 1.000 |
| MOC-00-805 | h | Ayudante albañil (mano de obra) | 1.000 |
