# Regulador de entrada de luz para tragaluz DS 290

- Propiedad del archivo: CONSTRUNARIO
- Formato: FIEBDC-3/2012
- Programa: Construnario VersiĆ³n 1.9
- Fecha de los precios: 15/01/2015
- Divisa: EUR

| Código | Ud | Descripción |
|---|---|---|
| TCL-01124-03 | u | Regulador de entrada de luz para tragaluz DS 290 |
