# Teclusol Tragaluz Tubular Solomaster DS-750 Tubos A/B hasta 97 cm. Techo registrable

- Propiedad del archivo: CONSTRUNARIO
- Formato: FIEBDC-3/2012
- Programa: Construnario Versión 1.9
- Fecha de los precios: 15/01/2015
- Divisa: EUR
- Código: teclusol-sl (05/09/2015)

**TCL-01222-1** Teclusol Tragaluz Tubular Solomaster DS-750 Tubos A/B hasta 97 cm. Techo registrable
TRAGALUZ TUBULAR SOLOMASTER DE SOLATUBE MODELO PARATECHO REGISTRABLE DE 750 PREPARADO HASTA 97 cm. DE LONGITUD DE TUBO, formado por: -Domo acrílico "Raybender" anti condensación modelo DS 750. -Base plan de metal con torreta de 10 cm. de altura, pintado en gris. -Anillo de Domo. -Tubo A y B (Total 97 cm.). -Bolsa de instalación. -Caja de transición. -Difusor prismático. -Apertura de hueco en forjado (techo y cubierta) de diámetro 55 cm., reposición de aislamiento térmico y falsos techos en la zona afectada. Todo acabado. Incluida parte proporcional de transporte, medios auxiliares y herramientas.

| Código | Ud | Descripción | Rendimiento |
|---|---|---|---|
| MCTCL-01222-1 | u | Tragaluz Tubular Solomaster DS-750 Tubos A/B hasta 97 cm. Techo registrable (material) | 1.000 |
| MOC-00-803 | h | Oficial 1ª albañil (mano de obra) | 1.000 |
| MOC-00-805 | h | Ayudante albañil (mano de obra) | 1.000 |
