# Teclusol Barra de seguridad para techo abierto y techo registrable

- Propiedad del archivo: CONSTRUNARIO
- Formato: FIEBDC-3/2012
- Programa: Construnario VersiĆ³n 1.9
- Fecha de los precios: 15/01/2015
- Divisa: EUR

| Código | Ud | Descripción |
|---|---|---|
| TCL-0123-1 | u | Teclusol Barra de seguridad para techo abierto y techo registrable |
