# Fachada de hormigón con cámara. Aislamiento por el interior

- Propiedad del archivo: CONSTRUNARIO
- Formato: FIEBDC-3/2012
- Programa: Construnario Versión 3.51
- Fecha de los precios: 11/03/2015
- Divisa: EUR
- Código: ipur (02/06/2020)

**C1502IPU-3111** m2 Fachada de hormigón con cámara. Aislamiento por el interior (11/02/2015)
1 - Fachada pesada de panel de hormigón armado Cerramiento de fachada formado por paneles prefabricados, lisos, de hormigón armado de 12 cm de espesor, 3 m de anchura y 14 m de longitud máxima, acabado liso de color gris a una cara, montaje horizontal. 2 - Aislamiento térmico de Panel sándwich de poliuretano Transmitancia térmica: 0.05 a 1 W/m2K Conductividad: 0.023 W/mK Densidad media:40 kg/m³ Espesor medio:30 mm Reacción al fuego: de Cs3,d0 a Bs1,d0 Conformidad de los sistemas con la Norma:UNE 92120-1 Conformidad de la aplicación con la Norma:UNE 92120-2 Medición según Norma:UNE 92310

| Código | Ud | Descripción | Rendimiento | Precio | Importe |
|---|---|---|---|---|---|
| MTC-pph010ac | m2 | Panel prefabricado, liso, de hormigón armado de 12 cm de espesor (material) | 1.000 | 4372 | 4372.00 |
| MTC-pph011 | kg | Masilla caucho-asfáltica para sellado en frío de juntas de paneles prefabricados de hormigón (material) | 1.000 | 196 | 196.00 |
| MTC-spa050k | m3 | Tablón de madera de pino, dimensiones 20x7, 2 cm (material) | 0.002 | 30500 | 61.00 |
| MTC-spa081a | u | Puntal metálico telescópico, de hasta 3 m de altura (material) | 0.040 | 1337 | 53.48 |
| POLIPS30 | m2 | Panel sándwich de poliuretano, e=30mm (material; 11/02/2015) | 1.000 | 2528 | 2528.00 |
| MTC-ccg030e | u | Tornillo autorroscante de 6, 5x130 mm de acero inoxidable, con arandela (material) | 8.000 | 80 | 640.00 |
| MTC-ccg040 | m | Junta de estanqueidad para chapas de acero (material) | 2.000 | 90 | 180.00 |
| MQC-gte010c | h | Grúa autopropulsada de brazo telescópico con una capacidad de elevación de 30 t y 27 m de altura máxima de trabajo (maquinaria) | 0.145 | 6684 | 969.18 |
| MQC-sol020 | h | Equipo y elementos auxiliares para soldadura eléctrica (maquinaria) | 1.000 | 309 | 309.00 |
| MOC-049 | h | Oficial 1ª montador de paneles prefabricados de hormigón (mano de obra) | 0.212 | 1782 | 377.78 |
| MOC-095 | h | Ayudante montador de paneles prefabricados de hormigón (mano de obra) | 0.212 | 1613 | 341.96 |
| MOC-050 | h | Oficial 1ª montador de cerramientos industriales (mano de obra; 05/03/2015) | 0.222 | 1782 | 395.60 |
| MOC-096 | h | Ayudante montador de cerramientos industriales (mano de obra) | 0.222 | 1613 | 358.09 |
| %2 | % | Medios auxiliares (05/03/2015) | 2 % | 10782.09 | 215.64 |
| %3 | % | Costes indirectos (02/03/2015) | 3 % | 10997.73 | 329.93 |
|  |  | Costes directos |  |  | 11327.66 |

## Recursos

**POLIPS30** m2 Panel sándwich de poliuretano, e=30mm
Panel sándwich aislante para fachadas, de 30 mm de espesor y 1100 mm de ancho, formado por dos paramentos de chapa lisa de acero galvanizado, de espesor exterior 0,5 mm y espesor interior 0,5 mm, con junta diseñada para fijación con tornillos ocultos, remates y accesorios Transmitancia térmica: 0.05 a 1 W/m2K Densidad media:40 kg/m³ Espesor medio:30 mm Reacción al fuego: de Cs3,d0 a Bs1,d0 Conformidad de los sistemas con la Norma:UNE 92120-1 Conformidad de la aplicación con la Norma:UNE 92120-2 Medición según Norma:UNE 92310
