# Aire acondicionado split pared inverter, referencia ASY 35 Ui-LT de Fujitsu

- Propiedad del archivo: CONSTRUNARIO
- Formato: FIEBDC-3/2012
- Programa: Construnario Versión 3.51
- Fecha de los precios: 25/08/2023
- Divisa: EUR

**3NGF8680** u Aire acondicionado split pared inverter, referencia ASY 35 Ui-LT de Fujitsu
Este elegante y estilizado diseño se consigue gracias al evaporador multicanal de alta densidad y su turbina de alta eficiencia. La capacidad en calefacción se ha incrementado para condiciones exteriores adversas en baja temperatura. El funcionamiento óptimo de la unidad se mantiene en condiciones de hasta -7ºC de temperatura exterior, aunque esta nueva gama puede llegar a trabajar a -20ºC. El sensor humano detecta la presencia de personas en una habitación, de modo que la unidad trabaja con menor energía cuando está vacía. Cuando el usuario regresa a la habitación, la unidad reanuda su programa de funcionamiento automáticamente. Características Técnicas Potencia frigorífica (kcal/h):3.010 (946~3.440) Potencia frigorífica (W):3.010 (946~3.440) Potencia calorífica (kcal/h): 3.440 (946~5.590) Potencia calorífica (W):4.000 (1.100~6.500) Ratio Ahorro Energético SEER (Frío): 8,50 Ratio Ahorro Energético SCOP (Calor): 4,60 Clase Energética (Frío/Calor) A+++/A++ Tensión/fases/frecuencia (V/nº/Hz): 230/1/50 Consumo eléctrico (Frío/Calor)(kW): 0,85/0,91 Intensidad absorbida (Frío/Calor)(A): 4,0/4,3 Alimentación eléctrica (U.E): 2x2,5+T Interconexión eléctrica: 3x2,5+T Caudal aire u. interior (min-max)(m3/h): 330/850 Caudal aire u. exterior (max)(m3/h): 2.050 Presión sonora unidad interior A/M/B/SQ(dB(A)): 43/37/32/21 Presión sonora unidad exterior (dB(A)): 48 Dimensiones U. Interior Ancho/Fondo/Alto(mm): 870/185/282 Dimensiones U. Exterior Ancho/Fondo/Alto(mm): 790/290/54620 Peso neto (U. Interior/U. Exterior)(kg): 9,5/40 Diámetro tuberías frigoríficas (pulg): 1/4"-3/8" Distancias Máximas (Total/Vertical)(m): 20/15 Refrigerante tipo: R410A Precarga (m): 15 Carga adicional (gr/m): 20 Rango de funcionamiento Refrigeración (ºC): -10 +43 Rango de funcionamiento Calefacción (ºC): -20 +24
