# WEBER.TENE NOVEX Blanco Pasta para regularización y renovación de superficies

- Propiedad del archivo: CONSTRUNARIO
- Formato: FIEBDC-3/2012
- Programa: Construnario Versión 3.51
- Fecha de los precios: 15/04/2015
- Divisa: EUR

**WTENENOVEXBL** u WEBER.TENE NOVEX Blanco Pasta para regularización y renovación de superficies
Pasta adhesiva de altas prestaciones, indicada tanto para interior como exterior, recomendada para la rehabilitación de soportes antiguos como tratamiento previo al revestimiento final. Para la regularización de soportes interiores y exteriores a base de: - Hormigón, enlucidos de morteros, morteros monocapa y estucos de cal perfectamente adheridos. - baldosas cerámicas y de pasta de vidrio. - Morteros y revestimientos de impermeabilización. Composición Ligante en dispersión acuosa a base de copolímeros acrílicos, cargas minerales y aditivos específicos. Observaciones No aplicar sobre superficies sujetas a humedades de zócalos. No recubrir weber.tene novex con morteros monocapa. No recubrir weber.tene novex con pinturas minerales. Tiene que ser revestido. Características de empleo Tiempo de secado entre capa y capa: de 2 a 3 horas. Tiempo de secado antes de ser revestido: 3 días. Espesor máximo de aplicación por capa: 2,5 mm. Espesor mínimo de acabado: 3 mm. Espesor máximo de acabado: 5 mm. Estos tiempos pueden variar según las condiciones meteorológicas. Prestaciones - pH: 8. - Comportamiento al fuego: A1 (no inflamable). - Capilaridad: 0,15 kg/m2.min0,5 (W2). - Pemeabilidad al vapor de agua: µ = 25. - Adherencia: = 1 MPa. Estos resultados se han obtenido con ensayos según la normativa europea EN-UNE-998-1, y pueden variar en función de las condiciones en obra y el tipo de amasado. Las diferencias comprendidas en un rango de valores se deben a las variaciones en materias primas de los centros de producción. Información práctica Presentación: Bidón plástico de 25 kg. Palet de 650 kg (26 bidones). Colores Blanco. Rendimiento: De 3 a 4 kg/m2 para un espesor de 2 mm. Conservación: 12 meses a partir de la fecha de fabricación, en el envase original cerrado y al abrigo de la humedad. Envase de 25 kg.
