# WEBER.CMK - Gris - Mortero seco M-7, 5

- Propiedad del archivo: CONSTRUNARIO
- Formato: FIEBDC-3/2012
- Programa: Construnario Versión 3.51
- Fecha de los precios: 19/11/2015
- Divisa: EUR

**WCMK** u WEBER.CMK - Gris - Mortero seco M-7, 5
Mortero seco tipo M-7,5 listo al uso para: Montaje y ensamblaje de todo tipo de bloques cerámicos y de hormigón. Enfoscados tradicionales en interiores y exteriores. Para otras aplicaciones, consultar con nuestro Departamento Técnico. Composición Cemento gris, áridos de granulometría compensada y aditivos orgánicos. Observaciones - No aplicar sobre hormigón celular, yeso, pinturas, superficies de metal, plástico, aislamiento y materiales de poca resistencia mecánica. - Proteger las aristas superiores del enfoscado frente a la penetración del agua de lluvia. Características de empleo - Espesor mínimo de aplicación: 10 mm. - Espesor máximo de aplicación: 20 mm en dos capas. - Espesor máximo por capa: 10 mm. - Tiempo de fratasado: de 1 a 3 horas. Estos tiempos pueden variar según las condiciones meteorológicas. Prestaciones - Absorción de agua por capilaridad: < 1 kg/m2.min0,5. - Reacción frente al fuego: Clase A1. - Coeficiente de permeabilidad al vapor de agua: µ 15/35 (valor tabulado). - Conductividad térmica (?10, seco): 0,86 W/(m·K) (P=50%). - Contenido cloruros: 0,01%. - Resistencia a la compresión: = 7,5MPa. - Densidad en polvo: 1,35 -1,65 g/cm3. - Densidad en masa: 1,8-2,1 g/cm3 y 1,5 -1,75 g/cm3 en Canarias. - Densidad de producto endurecido:1,7-2 g/cm3 y 1,5 -1,7 g/cm3 en Canarias. Estos resultados se han obtenido con ensayos realizados en condiciones estándar y pueden variar en función de las condiciones en obra. Los tiempos pueden alargarse a baja temperatura o acortarse a temperatura elevada. Información práctica Presentación : Sacos de papel de 25 kg.Palet de 1.200 kg (48 sacos). Colores : Gris. Rendimiento : 20 kg/m2 y cm de espesor. Conservación : 12 meses a partir de la fecha de fabricación, en el envase original cerrado y al abrigo de la humedad. Envase de 25 kg.
