# WEBER.REV FINO - Mortero de revoco blanco en capa fina

- Propiedad del archivo: CONSTRUNARIO
- Formato: FIEBDC-3/2012
- Programa: Construnario Versión 3.51
- Fecha de los precios: 19/11/2015
- Divisa: EUR

**WREVFINO** u WEBER.REV FINO - Mortero de revoco blanco en capa fina
- Mortero blanco de revestimiento para el acabado en exteriores e interiores, sobre muros ya enfoscados. - Para otras aplicaciones, consultar con nuestro Departamento Técnico. Composición Cemento blanco, polvo de mármol y aditivos orgánicos e inorgánicos. Observaciones No aplicar directamente sobre el cerramiento (ladrillo, bloque de hormigón...). Proteger las aristas superiores del revestimiento frente a la penetración del agua de lluvia. Características de empleo - Tiempo de reposo después del amasado: 5-10 minutos. - Remover antes de aplicar. - Espesor máximo de aplicación sobre una superficie enfoscada: 5 mm. - Tiempo de fratasado: 30 minutos - 3 horas. Estos tiempos pueden variar según las condiciones meteorológicas. Prestaciones - Adherencia sobre mortero enfoscado: = 0,3 MPa. - Coeficiente de capilaridad: W0. - Coeficiente de permeabilidad al vapor de agua: µ = 20. - Comportamiento al fuego: Clase A1. - Conductividad térmica: 0,57 W/(m·K) (P=50%). Estos resultados se han obtenido con ensayos según la normativa europea EN-UNE-998-1, y pueden variar en función de las condiciones en obra y el tipo de amasado. Las diferencias comprendidas en un rango de valores se deben a las variaciones en materias primas de los centros de producción. Información práctica Presentación: Sacos de papel de 25 kg. Palet de 1.200 kg (48 sacos). Colores: Blanco. Rendimiento: 1,7 kg/m2 y 1 mm de espesor. Conservación: 12 meses a partir de la fecha de fabricación, en el envase original cerrado y al abrigo de la humedad. Envase de 25 kg.
