# WEBER.REV HIDRO - Gris - Mortero de enfoscado mineral hidrofugado en capa gruesa

- Propiedad del archivo: CONSTRUNARIO
- Formato: FIEBDC-3/2012
- Programa: Construnario Versión 3.51
- Fecha de los precios: 19/11/2015
- Divisa: EUR

**WREVHIDROGR** u WEBER.REV HIDRO - Gris - Mortero de enfoscado mineral hidrofugado en capa gruesa
Mortero mineral blanco y gris hidrofugado, para el enlucido de interiores, patios de luces, garajes, etc. Mortero mineral para enfoscado de fachadas, como base de un revestimiento final. Para otras aplicaciones, consultar con Departamento Técnico. Composición Cemento, áridos de granulometría compensada, y aditivos orgánicos e inorgánicos. Observaciones En exterior, no aplicar en superficies horizontales o inclinadas expuestas a la luvia. Proteger las aristas superiores del revestimiento frente a la penetración del agua de lluvia. No aplicar sobre hormigón celular, yeso, pinturas, superficies de metal, plástico, aislamientos y materiales de poca resistencia mecánica. Características de empleo - Espesor mínimo de aplicación: 10 mm. - Espesor máximo de aplicación: 20 mm en dos capas. - Espesor máximo por capa: 10 mm. - Tiempo de fratasado: de 1 a 3 horas. Estos tiempos pueden variar según las condiciones meteorológicas. Prestaciones - Adherencia sobre ladrillo cerámico: = 0,3 MPa. - Coeficiente de capilaridad: W2. - Coeficiente de permeabilidad al vapor de agua: µ = 20. - Comportamiento al fuego: Clase A1. - Conductividad térmica: 0,67 W/(m·K) (P=50%). - Resistencia a la compresión: = 3,5 MPa (CS III). Estos resultados se han obtenido con ensayos según la normativa europea EN-UNE-998-1, y pueden variar en función de las condiciones en obra y el tipo de amasado. Las diferencias comprendidas en un rango de valores se deben a las variaciones en materias primas de los centros de producción Información práctica Presentación: Sacos de 25 kg. Palets de 1.200 kg (48 sacos). Colores: Gris. Rendimiento: 1,8 kg/m2 y mm de espesor. Conservación: 12 meses a partir de la fecha de fabricación, en el envase original cerrado y al abrigo de la humedad. Envase de 25 kg.
